# Muster-Leistungsbeschreibung
Leistungsbeschreibung (GAEB 90, DA81)
Währung: EUR

## Sockelanschluss - Hohl-/Dreickskehle TF
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Einbau von Remmers Crete
Systemen

Die folgende Musterleistungsbeschreibung ist für
die Verwendung in Industrie-, Lager und
Produktionshallen erarbeitet worden und bezieht
sich nicht auf Wohn- und Aufenthaltsräume.

Die angegebenen Verarbeitungshinweise, Werkzeuge
und Verbrauchsangaben können nur als Empfehlung,
die auf eine langjährige Applikationserfahrung
beruhen, angenommen werden und müssen ggfs. Den
örtlichen Gegebenheiten angepasst werden.

Bodenflächen unterliegen einem nutzungsbedingten
Verschleiß. Die Lebensdauer hängt dem entsprechend
im wesentlichen von der individuellen Nutzung ab.
Um den nutzungsbedingten Verschleiß zu reduzieren
und die Lebensdauer zu verlängern, sind
Bodenflächen einer Grund- und Unterhaltspflege zu
unterziehen. Weitere Hinweise entnehmen Sie bitte
den Remmers Reinigungs- und Pflegehinweisen für
Bodenbeschichtungssysteme.

Die Eignung dieses Systemes ist vom
Auftraggeber/Planer und Auftragnehmer zu
prüfen. Der Einbau von Remmers Crete Systemen
sollten ausschließlich durch zertifizierte
Fachbetriebe
erfolgen.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

*Hinweis*
Hinweise zum Setzen von
Verankerungsschnitte im Untergrund

Verankerungsschnitte an allen Rändern und Kanten
ausbilden. Dies gilt auch im Umfeld von
Einbauteilen wie Rinnen und Bodeneinläufen sowie
Dehnfugenprofilen. Bei Feldgrössen >100 m² sind
diese mittig mit einem Verankerungsschnitt zu
unterteilen. Die Dimensionierung der
Verankerungsschnitte entspricht generell der
doppelten Belagstärke.

Beispiel:
Bei einer Systemschichtstärke von 3 mm wären
Schnittbreite/tiefe von mindestens 6 x 6 mm
einzuhalten.

**00001.0003 Hohlkehle mit einem PUR-Betonbindemittelund Quarzsieblinie**
In allen innenliegenden Kanten sind Hohlkehlen (5
x 5 cm) einzubauen. Zunächst werden die
vorbereitetenHaftflächen Remmers Crete TF 60,
einem lösemittelfreien, pigmentierten, mechanisch,
chemisch sowie thermisch hoch belastbaren,
gefüllten, mehkomponentigen Beschichtungssystem
auf Polyurethanbetonbasis grundiert. Das Material
wird in geeigneter Weise z.B.  Mit einer
Epoxyrolle sorgfältig in den Untergrund
eingearbeitet.

In die noch frische Grundierung wird innerhalb von
15 Minuten ein Mörtel bestehend aus 1 Gewichtsteil
Remmers Remmers Crete TF 60, einem
lösemittelfreien, pigmentierten, mechanisch,
chemisch sowie thermisch hoch belastbaren,
gefüllten, mehrkomponentigen Beschichtungssystem
auf Polyurethanbetonbasis und 5 Gewichsteilen
Remmers SelectMix 0/10, einer Füllstoffmischung aus
verschiendenen, naturbelassenen Füllstoffen,
eingebracht und mittels geeigneter Kelle in der
entsprechenden Form abgezogen und geglättet.

Hinweis: Nach dem Erhärten ist eine Versiegelung
der Hohlkehlen mit Crete TF 60 zu empfehlen.

Produktanforderungen:
SR - B1,5 - AR1 - IR4

Konformitätsnachweise gemäß
(EG) Nr. 1935/2004, LFGB, BGV sowie IFS-Standard

Emissionsprüfung E 390561-01 (inkl.
DIBt.-Systembewertung)

Verbrauch:
Grundierung:
ca. 0,3 kg/m Remmers Crete TF 60
686710 bzw. 686719 je nach Geb.-Schlüssel
<Farbton nach Wahl des AG>

2,0 kg/m² Remmers Selectmix 05
Hohlkehlenmörtel:
ca. 0,3 kg/lfdm Remmers Crete TF 60
686710 bzw. 686719 je nach Geb.-Schlüssel
<Farbton nach Wahl des AG>
mind. 2,0 kg/m²  Remmers Selectmix 0/10 <6750>
passend für Dreieckskehle mit ca. 3-4 cm Schenkelmaß
Einheit: lfm

**00001.0004 Anarbeiten des Beschichtungssystems**
Zulage für das Anarbeiten des ausgeschriebenen
Beschichtungssystems.
Einheit: m2
